# KOL32EB
Angebotsaufforderung (GAEB 90, DA83)
Währung: EUR
Auftraggeber: Covivio Quadriga 45 GmbH,

## Zusätzlicher Text
In KOL und GES im TRH, Glasbausteine Rückbauen und Fensterwände
aufmauern.

ArtMengeTreppenhaus Gess10ca. 40 m²Treppenhaus Kol.32ca. 55
m²

## Zusätzlicher Text
Grundstück:
Kolonnenstr. 32 / Geßlerstr. 10, 10829 BerlinBestandsmaßnahme ?
Energetische Modernisierung
Projekt Kürzel:
KOL32

Fassade: Energetische Modernisierung
Treppenhäuser: Malerarbeiten
Bei dem Bauvorhaben Kolonnenstraße handelt es sich um ein 6 bzw. 5
geschossiges Mehrfamilienhäuser, bestehend aus zwei Gebäuden verbunden
durch einer Tiefgarage.

Die Gebäude sind unterkellert und die Fassaden sind verputzt. Die
Bestandswände bestehen aus Mauerwerk und das Flachdach ist mit einer
Brüstung versehen. Die Geschossdecken sind als Massivdecke errichtet
worden. Einseitig verfügen die Mehrfamilienhäuser über Balkone.

Kennzahlen:
Treppenhäuser = 2 TRH einer ist mit einem Aufzug ausgestattet

Sonstiges:
Als Vorbereitung der Fassadensanierung ist eine Gerüststellung
erforderlich.

## Zusätzlicher Text
01  Allgemeines
Anschlüsse für Wasser, Energie und Abwasser werden durch den AG in
erforderlichem Maß auf dem Baufeld zur Verfügung gestellt. Die Kosten
hierfür werden über einen in der Auftragsverhandlung festzulegenden
Prozentsatz von der Schlussrechnungssumme in Abzug gebracht. Die
Verteilung der Medien vom Übergabepunkt (z. B. Baustromverteiler des AG)
bis zum Arbeitsplatz ist Sache des AN.

WC-Einrichtungen werden zur Verfügung gestellt, Abrechnung analog
obigem Absatz. Tagesunterkünfte und Magazincontainer können durch den AG
gegen eine im Verhandlungsgespräch noch zu vereinbarende Monatspauschale
zur Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV.
DIN 18 331 - Betonarbeiten und den anerkannten Regeln der Technik.

Ergänzend sind u.a. folgende ATV/ DIN/ DIN EN zu berücksichtigen:
ATV DIN 18 299 Allgemeine Regelungen für Bauarbeiten jeder Art
ATV DIN 18 335 Stahlbauarbeiten
ATV DIN 18 336 Abdichtungsarbeiten
ATV DIN 18 451 Gerüstarbeiten
ATV DIN 18 384 Blitzschutzanlagen
DIN 4102 Brandverhalten von Baustoffen und Bauteilen
DIN 4108 Wärmeschutz im Hochbau
DIN 4109 Schallschutz im Hochbau
DIN 7865 Elastomer-Fugenbänder zur Abdichtung von Fugen in Beton
DIN 18531 Abdichtung von Dächern sowie Balkonen, Loggien und
Laubengängen (nicht genutzte und genutzte Dächer)
DIN 18532 Abdichtung von befahrbaren Verkehrsflächen aus Beton
DIN 18533 Abdichtung von erdberührten Bauteilen
DIN 18534 Abdichtung von Innenräumen
DIN 18535 Abdichtung von Behältern und Becken
DIN 18 197 Abdichten von Fugen in Beton mit Fugenbändern
DIN 18 218 Frischbetondruck auf lotrechte Schalungen
DIN 1054 Baugrund - Sicherheitsnachweise im Erd- und Grundbau
DIN EN 1993 Bemessung und Konstruktion von Stahlbauten
DIN EN 1991-1-1/
DIN EN 1991-1-1/ Eurocode 1: Einwirkungen auf Tragwerke

Weiterhin gelten sämtliche europäischen und nationalen Vorschriften,
Merkblätter, Stoff- und Prüfnormen usw. jeweils in ihrer aktuellen
Fassung sowie die Herstellerverarbeitungsangaben, Zulassungen und
Empfehlungen der jeweiligen Fachverbände.

## Zusätzlicher Text
Der sachliche Geltungsbereich ergibt sich ebenso wie die technische
Ausführung aus den ATV:
DIN 18 330  Mauerarbeiten und den anerkannten Regeln der Technik.

Ergänzend sind u.a. folgende ATV zu berücksichtigen:
DIN 18 299 Allgemeine Regelungen für Bauarbeiten jeder Art
DIN 18 336 Abdichtungsarbeiten

Weiterhin gelten sämtliche europäischen und nationalen Vorschriften,
Merkblätter, Stoff- und Prüfnormen usw. jeweils in ihrer aktuellen
Fassung sowie die Herstellerverarbeitungsangaben, Zulassungen und
Empfehlungen der jeweiligen Fachverbände.

## Mauerarbeiten
Datum: 25.11.25

### Titel 01 Mauerarbeiten - Gesslerstrasse 10

#### Abschnitt 01.01 Maurerarbeiten TH

**01.01.010 Baustelleneinrichtung**
Alle notwendige Baustelleneinrichtungen für ergänzende
Rohbauarbeiten.Diese Position deckt die folgenden
Punkte ab:
Transportkosten für notwendige Baumaschine, Bagger,
Schalung, Bewehrung und Matten.
Einrichten, Vorhalten über die avisierte Leistungszeit
sowie
Räumen der Baustelle und Wiederherstellen des Geländes,
ggfs.
Magazincontainer für Material und Werkzeuge.
Abfallcontainer
(ca. 7 m³) für Entsorgung des Restmaterials nach der
Durchführung
aller Arbeiten.
Menge: 1,000 Psch

**01.01.020 Temporäre Absturzsicherung, OSB inkl. UK, 3,40 x 2,70 m**
Rohbauöffnungen kurzfristig provisorisch verschließen
im Zuge
der örtlichen Abriss und Maurertätigkeiten, Wetterfest,

Durchbruch- und Absturzsicher.

Verschlussmaterial: OSB-Plattenmaterial und Holzbalken
und -latten
Größe der Öffnung: ca. 3,40 x 2,70 m

Ort: TRH Zwischenpodeste
Menge: 40,000 m2

**01.01.030 Bodenabdeckung, Matten, OSB-Platten**
Bodenabdeckung zum Schutz vor mechanischen
Beschädigungen. Schutzabdeckung während der gesamten
Ausführungszeit vorhalten.
Bei Beschädigungen der Abdeckung ist diese unverzüglich
instand
zu setzen oder zu erneuern, einschl. Entfernen und
Entsorgung.

Ausführung wie folgt:
- Reinigung der Bodenfläche von grober Verschmutzung
- Zwischenlage aus Bautenschutzmatten aus Gummigranulat
- Recyclingmaterial
- Decklage aus OSB-Holzwerkstoffplatten, vollflächig
und lückenlos verlegt
- Abkleben aller Stoßfugen mit Fugenklebeband

Boden: TH
Granulatmatten: mind. 6 mm
OSB-Platten: 15 mm
Menge: 21,000 m²

**01.01.040 Abbruch und Entsorgung Fenster aus Glasbausteinen**
Abbruch Fensteröffnung bestehend aus Glasbausteinen,
d ca. 10cm. Das rückgebaute Material ist entsprechend
den Größen
gemäß den Vorbemerkungen zu zerkleinern, zu laden und
zu entsorgen.

Material: Glasbausteine inkl. Rahmen und evtl.
Bewehrung
Abmessungen: ca. 19x 19x 8cm
Öffnungsgrößen: ca. 3,40 x 2,70m
Ausbauort: 1.OG - DG
Menge: 40,000 m²

**01.01.050 Kalksandstein 12-1,4, AW, 17,5**
Kalksandstein-Mauerwerk der Außenwand liefern
und herstellen.

Steinfestigkeitsklasse: 12
Rohdichteklasse: 1,4
Mörtelgruppe: NM II
Mörtelklasse: M 5
Wanddicke: 17,5 cm

Ort: TRH Außenwand
Menge: 40,000 m2

**01.01.060 Mauerwerk anschließen, Stumpfstoß, an vorh. Mauerwerkswand / STB**
Mauerwerk mit stumpfem Stoß an vorhandene
Wand aus Mauerwerk / Beton (Bestandswand) anschließen,
mit geeignet dimensionierten Dübelankern.

Mauerwerksdicke : 17,5 cm
Menge: 50,000 m

**01.01.070 Fenster-/Türöffnung herst., Wandstärke d=17,5 cm**
Öffnung für Fenster, Türen, Nischen u.ä. beim Aufmauern

anlegen, einschl. Herstellen der Leibungen ohne
Anschlag.

Wanddicke: 17,5 cm
Öffnung für Fenster 1,66 x 1,20 m, bxh
Menge: 3,000 Stck

**01.01.080 Fertigteilsturz, KS, Wandstärke d=17,5 cm**
Fertigteilsturz aus Kalksandstein mit Betonfüllung und
Bewehrung, zum Überdecken von Fensteröffnung im
Mauerwerk.

Betongüte: C20/25
Lichte Fensteröffnung: ca.166 cm
Wanddicke: 17,5 cm
Menge: 3,000 Stk

**01.01.090 Gipsputz, 1-lagig, IW, Q3, Wände**
Gipsputz, einlagig, nach DIN V 18550, einschließlich
der erforderlichen Untergrundvorbereitung (Grundierung
bzw.
Haftgrund), lot- und fluchtgerecht, inklusive
Kellenschnitte,
Glätten der Oberfläche, sowie der erforderlichen
Arbeitsgerüste
liefern und einbauen.
Einschließlich dem Anputzen an die Fensterbänke und
anderen angrenzenden Bauteilen.
Anputzleisten und Eckschutzschienen in gesonderter
Position
abgebildet.

Bauteil: Außenwand TRH
Putzgrund: Mauerwerk
Mörtelgruppe: P IV (nach DIN V 18550)
Oberfläche: eben abgezogen, gefilzt und geglättet
Ebenheit: erhöht, gem. DIN 18202, Tabelle 3 Zeile 7
Oberflächenqualität: Q 3
Druckfestigkeit: >= 2 N/mm²
Putzdicke: ca. 12 - 15 mm

angebotenes Fabrikat:
'
..........................................'
vom Bieter einzutragen
Menge: 40,000 m²

**01.01.100 Gipsputz, 1-lagig, innen, Fensterleibungen, Q3**
Fensterleibung als komplette Leistung mit
Putzkantenprofil
an Außenecken und Putzabschlussprofil  am Fensterrahmen
herstellen.

Bauteil: Fensterleibungen
Putzgrund: Mauerwerk
Mörtelgruppe: P IV (nach DIN V 18550)
Oberfläche: eben abgezogen, gefilzt und geglättet
Ebenheit: erhöht, gem. DIN 18202, Tabelle 3 Zeile 7
Oberflächenqualität: Q 3
Druckfestigkeit: >= 2 N/mm²
Putzdicke: ca. 12 - 25 mm
Menge: 15,000 m

**01.01.110 Eckschutzschienen verz.,Unterputz innen**
Eckausbildung des Unterputzes im Innenbereich mit
verzinkten Eckschutzschienen; zusätzlich zu den
gesondert
ausgeschriebenen Eckschutzschienen an Leibungen.

Putzdicke: 12 - 15 mm
Menge: 20,000 m

**01.01.120 Anarbeiten Sockel**
Ergänzen der Sockelleiste. Sockel aus Keramischen
Material
(Fliesen / Betonwerkstein, oder ähnl.) farblich ähnlich
dem Bestand. Inkl. Silikonfuge
Material gem. Bemusterung durch Bauleitung
Menge: 10,500 m

**01.01.130 Fensterrohbauöffnungen provisorisch mit Baufolie verschließen**
Herstellung einer Staubschutzwand aus Dachlatten mit
Folie zum Schutz von Staub und Sicht, aufstellen,
vorhalten und entsorgen.
Befestigung durch Tackern an den Dachlatten zweiseitig
oder durch Kleben mit doppelseitigem Klebeband an
entsprechenden Befestigungsstellen, inkl. Verlegen
einer geeigneten Schutzfolie in die Fensteröffnung.

Menge: 3 Stck. Fensteröffnungen.
Maße:  ca. 1,66 x 1,20 m
Einbauort: alle Fensteröffnungen im TRH außer KG
Hinweis: Während der Baumaßnahmen wird das Treppenhaus
durch Mieter benutzt. Mindestens 1,0 m freien Lauf für
den Publikumsverkehr freilassen und entsprechend
kennzeichnen
Menge: 6,000 m²

**01.01.140 Einrüstung Treppenhauskopf für die eigene Leistung**
Einrüstung des Treppenhauskopfes für die eigene
Leistung
zur Ausführung der erforderlichen Wand- und
Deckenarbeiten.
Der Zugang zu den Wohnungen ist für die Mieter frei zu
halten.
Menge: 1,000 St

#### Abschnitt 01.02 Stundenlohnarbeiten

**01.02.010 Stundensatz Facharbeiter, Maurerarbeiten**
*** Bedarfsposition ohne GB
Arbeiten, welche nicht in den Positionen erfasst sind
und
gegen Nachweis zur Ausführung kommen:
Facharbeiter
Menge: 10,000 h

**01.02.020 Stundensatz Helfer, Maurerarbeiten**
*** Bedarfsposition ohne GB
Arbeiten, welche nicht in den Positionen erfasst sind
und
gegen Nachweis zur Ausführung kommen:
Bauwerker/ Helfer
Menge: 10,000 h

### Titel 02 Mauerarbeiten - Kolonnenstr. 32

#### Abschnitt 02.01 Maurerarbeiten TH

**02.01.010 Baustelleneinrichtung**
Alle notwendige Baustelleneinrichtungen für ergänzende
Rohbauarbeiten.Diese Position deckt die folgenden
Punkte ab:
Transportkosten für notwendige Baumaschine, Bagger,
Schalung, Bewehrung und Matten.
Einrichten, Vorhalten über die avisierte Leistungszeit
sowie
Räumen der Baustelle und Wiederherstellen des Geländes,
ggfs.
Magazincontainer für Material und Werkzeuge.
Abfallcontainer
(ca. 7 m³) für Entsorgung des Restmaterials nach der
Durchführung
aller Arbeiten.
Menge: 1,000 Psch

**02.01.020 Temporäre Absturzsicherung, OSB inkl. UK, 3,40 x 2,70 m**
Rohbauöffnungen kurzfristig provisorisch verschließen
im Zuge
der örtlichen Abriss und Maurertätigkeiten,
Regendicht, Durchbruch- und Absturzsicher.

Verschlussmaterial: OSB-Plattenmaterial und Holzbalken
und -latten
Größe der Öffnung: ca. 3,40 x 2,70 m

Ort: TRH Zwischenpodeste
Menge: 50,000 m²

**02.01.030 Bodenabdeckung, Matten, OSB-Platten**
Bodenabdeckung zum Schutz vor mechanischen
Beschädigungen, geeignet als Untergrund für Fahrgerüste
u.ä.,
Schutzabdeckung während der gesamten Ausführungszeit
vorhalten.
Bei Beschädigungen der Abdeckung ist diese unverzüglich
instand
zu setzen oder zu erneuern, einschl. Entfernen und
Entsorgung.

Ausführung wie folgt:
- Reinigung der Bodenfläche von grober Verschmutzung
- Zwischenlage aus Bautenschutzmatten aus Gummigranulat
- Recyclingmaterial
- Decklage aus OSB-Holzwerkstoffplatten, vollflächig
und lückenlos verlegt
-Abkleben aller Stoßfugen mit Fugenklebeband

Boden: TH
Granulatmatten: mind. 6 mm
OSB-Platten: 15 mm
Menge: 25,000 m²

**02.01.040 Abbruch und Entsorgung Fenster aus Glasbausteinen**
Abbruch Fensteröffnung bestehend aus Glasbausteinen,
d ca. 10cm. Das rückgebaute Material ist entsprechend
den Größen
gemäß den Vorbemerkungen zu zerkleinern, zu laden und
zu entsorgen.

Glasbausteine inkl. Rahmen und evtl. Bewehrung
Abmessungen: ca. 19x 19x 8cm
Öffnungsgrößen: ca. 3,40 x 2,70m
Ausbauort: 1.OG - DG
Menge: 55,000 m²

**02.01.050 Kalksandstein 12-1,4, AW, 17,5**
Kalksandstein-Mauerwerk der Außenwand liefern
und herstellen.

Steinfestigkeitsklasse: 12
Rohdichteklasse: 1,4
Mörtelgruppe: NM II
Mörtelklasse: M 5
Wanddicke: 17,5 cm

Ort: TRH Außenwand
Menge: 55,000 m2

**02.01.060 Mauerwerk anschließen, Stumpfstoß, an vorh. Mauerwerkswand / STB**
Mauerwerk mit stumpfem Stoß an vorhandene
Wand aus Mauerwerk / Beton (Bestandswand) anschließen,
mit geeignet dimensionierten Dübelankern.

Mauerwerksdicke : 17,5 cm
Menge: 85,000 m

**02.01.070 Fenster-/Türöffnung herst., Wandstärke d=17,5 cm**
Öffnung für Fenster, Türen, Nischen u.ä. beim Aufmauern

anlegen, einschl. Herstellen der Leibungen ohne
Anschlag.

Wanddicke: 17,5 cm
Öffnung für Fenster 1,66 x 1,20 m, bxh
Menge: 5,000 Stck

**02.01.080 Fertigteilsturz, KS, Wandstärke d=17,5 cm**
Fertigteilsturz aus Kalksandstein mit Betonfüllung und
Bewehrung, zum Überdecken von Öffnungen im Mauerwerk.

Betongüte: C20/25
Lichte Fensteröffnung : ca.166 cm
Wanddicke: 17,5 cm
Menge: 5,000 Stk

**02.01.090 Gipsputz, 1-lagig, IW, Q3, Wände**
Gipsputz, einlagig, nach DIN V 18550, einschließlich
der erforderlichen Untergrundvorbereitung (Grundierung
bzw.
Haftgrund), lot- und fluchtgerecht, inklusive
Kellenschnitte,
Glätten der Oberfläche, sowie der erforderlichen
Arbeitsgerüste
liefern und einbauen.
Einschließlich dem Anputzen an die Fensterbänke und
anderen angrenzenden Bauteilen.
Anputzleisten und Eckschutzschienen in gesonderter
Position
abgebildet.

Bauteil: Außenwand TRH
Putzgrund: Mauerwerk
Mörtelgruppe: P IV (nach DIN V 18550)
Oberfläche: eben abgezogen, gefilzt und geglättet
Ebenheit: erhöht, gem. DIN 18202, Tabelle 3 Zeile 7
Oberflächenqualität: Q 3
Druckfestigkeit: >= 2 N/mm²
Putzdicke: ca. 12 - 15 mm

angebotenes Fabrikat:
'
..........................................'
vom Bieter einzutragen
Menge: 55,000 m²

**02.01.100 Gipsputz, 1-lagig, innen, Fensterleibungen, Q3**
Fensterleibung als komplette Leistung mit
Putzkantenprofil
an Außenecken und Putzabschlussprofil  am Fensterrahmen
herstellen.

Bauteil: Fensterleibungen
Putzgrund: Mauerwerk
Mörtelgruppe: P IV (nach DIN V 18550)
Oberfläche: eben abgezogen, gefilzt und geglättet
Ebenheit: erhöht, gem. DIN 18202, Tabelle 3 Zeile 7
Oberflächenqualität: Q 3
Druckfestigkeit: >= 2 N/mm²
Putzdicke: ca. 12 - 25 mm
Menge: 20,000 m

**02.01.110 Eckschutzschienen verz.,Unterputz innen**
Eckausbildung des Unterputzes im Innenbereich mit
verzinkten Eckschutzschienen; zusätzlich zu den
gesondert
ausgeschriebenen Eckschutzschienen an Leibungen.

Putzdicke: 12 - 15 mm
Menge: 25,000 m

**02.01.120 Anarbeiten Sockel**
Ergänzen der Sockelleiste. Sockel aus Keramischen
Material
(Fliesen / Betonwerkstein, oder ähnl.) farblich ähnlich
dem Bestand. Inkl. Silikonfuge
Material gem. Bemusterung durch Bauleitung
Menge: 20,000 m

**02.01.130 Fensterrohbauöffnungen provisorisch mit Baufolie verschließen**
Herstellung einer Staubschutzwand aus Dachlatten mit
Folie zum Schutz von Staub und Sicht, aufstellen,
vorhalten und entsorgen.
Befestigung durch Tackern an den Dachlatten zweiseitig
oder durch Kleben mit doppelseitigem Klebeband an
entsprechenden Befestigungsstellen, inkl. Verlegen
einer geeigneten Schutzfolie in die Fensteröffnung.

Menge: 5 Stck. Fensteröffnungen.
Maße:  ca. 1,66 x 1,20 m
Einbauort: alle Fensteröffnungen im TRH außer KG
Hinweis: Während der Baumaßnahmen wird das Treppenhaus
durch Mieter benutzt. Mindestens 1,0 m freien Lauf für
den Publikumsverkehr freilassen und entsprechend
kennzeichnen
Menge: 10,000 m²

**02.01.140 Einrüstung Treppenhauskopf für die eigene Leistung**
Einrüstung des Treppenhauskopfes für die eigene
Leistung
zur Ausführung der erforderlichen Wand- und
Deckenarbeiten.
Der Zugang zu den Wohnungen ist für die Mieter frei zu
halten.
Menge: 1,000 St

#### Abschnitt 02.02 Stundenlohnarbeiten

**02.02.010 Stundensatz Facharbeiter, Maurerarbeiten**
*** Bedarfsposition ohne GB
Arbeiten, welche nicht in den Positionen erfasst sind
und
gegen Nachweis zur Ausführung kommen:
Facharbeiter
Menge: 10,000 h

**02.02.020 Stundensatz Helfer, Maurerarbeiten**
*** Bedarfsposition ohne GB
Arbeiten, welche nicht in den Positionen erfasst sind
und
gegen Nachweis zur Ausführung kommen:
Bauwerker/ Helfer
Menge: 10,000 h

USt %: 19,00
